# A014_Instandsetzung_Schrotebrücke_BW128A
Angebotsaufforderung (GAEB DA XML 3.2, DA83)
Projekt: A-10099-00
Währung: EUR
Nebenangebote zugelassen: ja
Vergabeart: Öffentliche Ausschreibung
Eröffnung: 06.03.2018 10:00:00
Ende der Zuschlagsfrist: 05.04.2018
Auftraggeber: Autobahn GmbH des Bundes, Niederlassung Ost (Halle/Saale) AS Magdeburg, AdB-NL Ost, Magdeburger Str.51, 06112 Halle, Magdeburger Str.51, 06112 Halle/Saale, Telefon +49 345 940 997 00, Fax +49 34594099702, E-Mail ost@autobahn.de; Vergabenummer: 4301
Erstellt mit: GXML Toolbox V3.3 R20230829, iTWO_64 V25.0.650, 13.04.2026

## 260331 - LV Verkehrsführung: BAB 14 - BW 128 Schrotebrücke - Verkehrs
Datum: 13.04.2026
WaGr: 99_99_01

### Bereich 00 Allgemeine übergeordnete Leistungen

#### Abschnitt 00.00 Baustelleneinrichtung/ -räumung

**00.00.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle '= ist vorhanden.
Das mehrmalige Einrichten und Beräumen der
Baustelleneinrichtung ist einzurechnen.'
Menge: 1,000 Psch
Leistungsbereichkatalog: 101

**00.00.0002 Baustelle räumen**
*** Pauschalposition
StL-Nr. 1910111299
Baustelle von allen Geräten, Anlagen, Einrichtungen und
dgl. räumen. Benutzte Flächen und Wege entsprechend dem
ursprünglichen Zustand herrichten. Soweit nicht für
bestimmte Leistungen für das Räumen der Baustelle gesonderte Positionen im Leistungsverzeichnis enthalten
sind, gilt die Pauschale
für '= alle Leistungen sämtlicher Abschnitte des
Leistungsverzeichnisses.
Das mehrmalige Einrichten und Beräumen der
Baustelleneinrichtung ist einzurechnen.'
Menge: 1,000 Psch
Leistungsbereichkatalog: 101

#### Abschnitt 00.01 Leistungen Baustellenverordnung

**00.01.0001 Zuarbeit Vorankündigung**
*** Pauschalposition
Zuarbeit zur Vorankündigung Zuarbeit zur Vorankündigung
Zuarbeit zur Vorankündigung und zum Sicherheits- und
Gesundheitsschutzplan gemäß Baustellenverordnung
erstellen und dem Sicherheits- und Gesundheitsschutz-
Koordinator des AG übergeben
Menge: 1,000 Psch

**00.01.0002 Zuarbeit zum SiGe-Plan**
*** Pauschalposition
Zuarbeit zum SiGe-Plan
Zuarbeit zum Anpassen und zur Aktualisierung des
Sicherheits- und Gesundheitsschutzplanes des
Gesamt-SiGeKo (SIGE - Plan) auf der Grundlage der
Baustellenverordnung(BaustellV).
Unterlagen an Koordinator übergeben, dazu gehören u.a.:
- Übergabe des Bauablaufplanes,
- Liste der Nachunternehmer mit Angabe der jeweils
verantwortlichen Mitarbeiter für die Arbeitssicherheit,
- Erarbeitung einer baustellenbezogenen
Gefährdungsanalyse unter Berücksichtigung der
Wechselwirkungen auf der Baustelle und zu parallelen
Baumassnahmen an der BAB,
- Notruf- und Kommunikationskonzepte,
- Sicherheitstechnische Betreuung,
- Teilnahme an Besprechungen und Begehungen,
- Fortschreiben der Konzepte während der Bauausführung.
Menge: 1,000 Psch

*Hinweis: Vorbemerkungen für den nachfolgenden Titel:*
Vorbemerkungen für den nachfolgenden Titel:
Aufbau/ Abbau in "verkehrsarmen Zeiten".
Arbeiten in den Nachtstunden sind einzurechnen und
werden nicht gesondert vergütet.

### Bereich 01 Verkehrssicherung

#### Abschnitt 01.00 Phase 1 - Öffnen der MÜ

*Hinweis: Die nachfolgenden Positonen beinhalten:*
Die nachfolgenden Positonen beinhalten:
die Leistungen für das Öffnen der FRS im Mittelstreifen und den temporären Verschluss der Mittelstreifenüberfahrten mit transportablen
Schutzeinrichtungen.

**01.00.0001 Verkehrssich. läng. Dauer aufbauen Arbeitsstelle*Verk.konzept AG Anordnung Unt. AG**
*** Pauschalposition
StL-Nr. 2110510512909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'berührungsfrei außer Kraft
setzen.'

Für Verkehrsführungsphase '1 gemäß Unterlage 16, Blatt
- Nr. 1.'

Verkehrsrechtliche Anordnung nach Unterlagen des AG
einholen und zugehörige Unterlagen erstellen. Erforderliche Ortsbesichtigungen zur Erstellung der Planunterlagen für die verkehrsrechtliche Anordnung durchführen.
Anfallende Gebühren 'werden nicht gesondert vergütet
und sind einzurechnen.'
Menge: 1,000 Psch

**01.00.0002 Verkehrssich. läng. Dauer vorhalten wie Vorposition**
StL-Nr. 2110511010
Verkehrssicherung längerer Dauer vorhalten, warten, instand setzen und betreiben. Vorübergehende Verkehrssicherungsmaßnahmen durchführen. Die Kontrolle der Verkehrssicherung wird gesondert vergütet.
Verkehrssicherung wie in Vorposition beschrieben.
Menge: 6,000 d

**01.00.0003 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'nach Unterlagen des AG.'

Dokumentation der Kontrolle 'nach Unterlagen des AG.'
Menge: 6,000 d

**01.00.0004 Verkehrssich. läng. Dauer abbauen Verk.konzept AG**
*** Pauschalposition
StL-Nr. 211051202909
Verkehrssicherung an Arbeitsstellen längerer Dauer abbauen. Vorübergehende Verkehrssicherungsmaßnahmen
durchführen. Vorübergehende Markierung entfernen,
transportable Lichtsignalanlage, bauliches Leitelement,
mobile Stauwarnanlage, LED-Anzeigetafel und transportable Schutzeinrichtung abbauen werden gesondert
vergütet.
Nach Verkehrskonzept des AG.
Vorhandene Verkehrsschilder 'wieder in Kraft setzen.'

Für Verkehrsführungsphase '1 gemäß Unterlage 16, Blatt
- Nr. 1'
Menge: 1,000 Psch

#### Abschnitt 01.01 Phase 2.1 - innere Fahrbahn

**01.01.0001 Verkehrssich. läng. Dauer aufbauen Arbeitsstelle*Verk.konzept AG Anordnung Unt. AG**
*** Pauschalposition
StL-Nr. 2110510512909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'berührungsfrei außer Kraft
setzen.'

Für Verkehrsführungsphase '2.1 gemäß Unterlage 16,
Blatt - Nr. 2.'

Verkehrsrechtliche Anordnung nach Unterlagen des AG
einholen und zugehörige Unterlagen erstellen. Erforderliche Ortsbesichtigungen zur Erstellung der Planunterlagen für die verkehrsrechtliche Anordnung durchführen.
Anfallende Gebühren 'werden nicht gesondert vergütet
und sind einzurechnen.'
Menge: 1,000 Psch

**01.01.0002 Verkehrssich. läng. Dauer vorhalten wie Vorposition**
StL-Nr. 2110511010
Verkehrssicherung längerer Dauer vorhalten, warten, instand setzen und betreiben. Vorübergehende Verkehrssicherungsmaßnahmen durchführen. Die Kontrolle der Verkehrssicherung wird gesondert vergütet.
Verkehrssicherung wie in Vorposition beschrieben.
Menge: 40,000 d

**01.01.0003 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'nach Unterlagen des AG.'

Dokumentation der Kontrolle 'nach Unterlagen des AG.'
Menge: 40,000 d

#### Abschnitt 01.02 Phase 2.2 - äußere Fahrbahn

**01.02.0001 Verkehrssicherung umbauen Um.n.Verk.konz.AG Anordnung Unt. AG**
*** Pauschalposition
StL-Nr. 21105115991919
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2.1 gemäß Unterlage
16, Blatt - Nr. 2.'

Umbauen nach Verkehrsführungsphase '2.2 gemäß Unterlage
16, Blatt - Nr. 2.2.'

Umbauen nach Verkehrskonzept des AG.
Vorhandene Verkehrsschilder 'außer Kraft und wieder in
Kraft setzen.'

Verkehrsrechtliche Anordnung nach Unterlagen des AG
einholen und zugehörige Unterlagen erstellen. Erforderliche Ortsbesichtigungen zur Erstellung der Planunterlagen für die verkehrsrechtliche Anordnung durchführen.
Anfallende Gebühren 'werden nicht gesondert vergütet
und sind einzurechnen.'
Menge: 1,000 Psch

**01.02.0002 Verkehrssich. läng. Dauer vorhalten wie Vorposition**
StL-Nr. 2110511010
Verkehrssicherung längerer Dauer vorhalten, warten, instand setzen und betreiben. Vorübergehende Verkehrssicherungsmaßnahmen durchführen. Die Kontrolle der Verkehrssicherung wird gesondert vergütet.
Verkehrssicherung wie in Vorposition beschrieben.
Menge: 32,000 d

**01.02.0003 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'nach Unterlagen des AG.'

Dokumentation der Kontrolle 'nach Unterlagen des AG.'
Menge: 32,000 d

#### Abschnitt 01.03 Phase 3 - gesamte Fahrbahnbreite

**01.03.0001 Verkehrssicherung umbauen Um.n.Verk.konz.AG Anordnung Unt. AG**
*** Pauschalposition
StL-Nr. 21105115991919
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2.2 gemäß Unterlage
16, Blatt - Nr. 2.2.'

Umbauen nach Verkehrsführungsphase '3 gemäß Unterlage
16, Blatt - Nr. 3.'

Umbauen nach Verkehrskonzept des AG.
Vorhandene Verkehrsschilder 'außer Kraft und wieder in
Kraft setzen.'

Verkehrsrechtliche Anordnung nach Unterlagen des AG
einholen und zugehörige Unterlagen erstellen. Erforderliche Ortsbesichtigungen zur Erstellung der Planunterlagen für die verkehrsrechtliche Anordnung durchführen.
Anfallende Gebühren 'werden nicht gesondert vergütet
und sind einzurechnen.'
Menge: 1,000 Psch

**01.03.0002 Verkehrssich. läng. Dauer vorhalten wie Vorposition**
StL-Nr. 2110511010
Verkehrssicherung längerer Dauer vorhalten, warten, instand setzen und betreiben. Vorübergehende Verkehrssicherungsmaßnahmen durchführen. Die Kontrolle der Verkehrssicherung wird gesondert vergütet.
Verkehrssicherung wie in Vorposition beschrieben.
Menge: 55,000 d

**01.03.0003 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'nach Unterlagen des AG.'

Dokumentation der Kontrolle 'nach Unterlagen des AG.'
Menge: 55,000 d

**01.03.0004 Verkehrssich. läng. Dauer abbauen Verk.konzept AG**
*** Pauschalposition
StL-Nr. 211051202909
Verkehrssicherung an Arbeitsstellen längerer Dauer abbauen. Vorübergehende Verkehrssicherungsmaßnahmen
durchführen. Vorübergehende Markierung entfernen,
transportable Lichtsignalanlage, bauliches Leitelement,
mobile Stauwarnanlage, LED-Anzeigetafel und transportable Schutzeinrichtung abbauen werden gesondert
vergütet.
Nach Verkehrskonzept des AG.
Vorhandene Verkehrsschilder 'wieder in Kraft setzen.'

Für Verkehrsführungsphase '3 gemäß Unterlage 16,
Blatt - Nr. 3.'
Menge: 1,000 Psch

#### Abschnitt 01.04 Phase 4 - Schließen der MÜ

*Hinweis: Die nachfolgenden Positonen beinhalten:*
Die nachfolgenden Positonen beinhalten:
die Leistungen für das Öffnen der FRS im Mittelstreifen und den temporären Verschluss der Mittelstreifenüberfahrten mit transportablen
Schutzeinrichtungen.

**01.04.0001 Verkehrssich. läng. Dauer aufbauen Arbeitsstelle*Verk.konzept AG Anordnung Unt. AG**
*** Pauschalposition
StL-Nr. 2110510512909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'berührungsfrei außer Kraft
setzen.'

Für Verkehrsführungsphase '4 gemäß Unterlage 16, Blatt
- Nr. 1.'

Verkehrsrechtliche Anordnung nach Unterlagen des AG
einholen und zugehörige Unterlagen erstellen. Erforderliche Ortsbesichtigungen zur Erstellung der Planunterlagen für die verkehrsrechtliche Anordnung durchführen.
Anfallende Gebühren 'werden nicht gesondert vergütet
und sind einzurechnen.'
Menge: 1,000 Psch

**01.04.0002 Verkehrssich. läng. Dauer vorhalten wie Vorposition**
StL-Nr. 2110511010
Verkehrssicherung längerer Dauer vorhalten, warten, instand setzen und betreiben. Vorübergehende Verkehrssicherungsmaßnahmen durchführen. Die Kontrolle der Verkehrssicherung wird gesondert vergütet.
Verkehrssicherung wie in Vorposition beschrieben.
Menge: 6,000 d

**01.04.0003 Kontrolle d. Verkehrss. an Arb.st. zweimal täglich*elektron. Gerät**
StL-Nr. 2110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 6,000 d

**01.04.0004 Verkehrssich. läng. Dauer abbauen Verk.konzept AG**
*** Pauschalposition
StL-Nr. 211051202909
Verkehrssicherung an Arbeitsstellen längerer Dauer abbauen. Vorübergehende Verkehrssicherungsmaßnahmen
durchführen. Vorübergehende Markierung entfernen,
transportable Lichtsignalanlage, bauliches Leitelement,
mobile Stauwarnanlage, LED-Anzeigetafel und transportable Schutzeinrichtung abbauen werden gesondert
vergütet.
Nach Verkehrskonzept des AG.
Vorhandene Verkehrsschilder 'wieder in Kraft setzen.'

Für Verkehrsführungsphase '4 gemäß Unterlage 16, Blatt
- Nr. 1'
Menge: 1,000 Psch

### Bereich 02 Vorübergehende Markierung

#### Abschnitt 02.00 Vorübergehende Markierung

**02.00.0001 Markierungsfläche reinigen**
StL-Nr. 2110531699
Fläche der Markierung reinigen.
Kehrgut aufnehmen und nach Wahl des AN verwerten.
Vorübergehende Verkehrssicherungsmaßnahmen durchführen.
Abgerechnet wird die zu markierende Fläche. Bei Pfeil,
Buchstabe, Ziffer, Verkehrsschild und Piktogramm ergibt
sich die Fläche aus dem kleinsten umschriebenen Rechteck.
Reinigung '= nach Wahl des AN.
Ausführung = Teilflächen.
Abgerechnet wird die Summe der Teilflächen.'
Menge: 2280,000 m2

**02.00.0002 Markierungsfläche trocknen**
Fläche für Markierung auf Anordnung des AG schonend
trocknen. Vorübergehende Verkehrssicherungsmaßnahmen
durchführen. Abgerechnet wird die zu markierende
Fläche. Bei Pfeil, Buchstabe, Ziffer, Verkehrsschild
und Piktogramm ergibt sich die Fläche aus dem kleinsten
umschriebenen Rechteck.
Ausführung = Teilflächen.
Abgerechnet wird die Summe der Teilflächen. '
Menge: 2280,000 m2

**02.00.0003 Längsmarkierung Typ II herstellen durchg. Fb.begr.*Breite 0,15 m*P 7 grobstr. Decke**
StL-Nr. 2110533212903199
Längsmarkierung Typ II einschl. evtl. Sperrflächenumrandung als vorübergehende Markierung herstellen, warten und instand setzen. Vormarkieren. Vorübergehende
Verkehrssicherungsmaßnahmen durchführen. Abgerechnet
wird der markierte Strich, bei Doppelstrichen zwei
Striche.
Durchgehend als Fahrbahnbegrenzung.
Strichbreite = 0,15 m.
Markierungssystem aus '= Folie, Gewebe- oder
Kunststoffträger, Farbe = gelb.
Nachtsichtbarkeit, feucht, neu = RW 3.'

Verkehrsklasse = P 7.
Markierung auf grobstrukturierter Asphaltdeckschicht.
Markierung entfernen '= Entfernung rückstandsfrei.
Abfall aufnehmen und nach Wahl des AN verwerten.
Ausführung = in Teillängen.
Abgerechnet wird die Summe der Teillängen.'
Menge: 2750,000 m

**02.00.0004 Längsmarkierung Typ II herstellen durchg. Fb.begr.*Breite 0,15 m*P 7 grobstr. Betond.**
StL-Nr. 2110533212903399
Längsmarkierung Typ II einschl. evtl. Sperrflächenumrandung als vorübergehende Markierung herstellen, warten und instand setzen. Vormarkieren. Vorübergehende
Verkehrssicherungsmaßnahmen durchführen. Abgerechnet
wird der markierte Strich, bei Doppelstrichen zwei
Striche.
Durchgehend als Fahrbahnbegrenzung.
Strichbreite = 0,15 m.
Markierungssystem aus '= Folie, Gewebe- oder
Kunststoffträger, Farbe = gelb.
Nachtsichtbarkeit, feucht, neu = RW 3.'

Verkehrsklasse = P 7.
Markierung auf grobstrukturierter Betondecke.
Markierung entfernen '= Entfernung rückstandsfrei.
Abfall aufnehmen und nach Wahl des AN verwerten.
Ausführung = in Teillängen.
Abgerechnet wird die Summe der Teillängen.'
Menge: 11500,000 m

**02.00.0005 Längsmarkierung Typ II herstellen Str/L 1zu2 Leitl.*Breite 0,15 m*P 7 grobstr. Decke**
StL-Nr. 2110533232903199
Längsmarkierung Typ II einschl. evtl. Sperrflächenumrandung als vorübergehende Markierung herstellen, warten und instand setzen. Vormarkieren. Vorübergehende
Verkehrssicherungsmaßnahmen durchführen. Abgerechnet
wird der markierte Strich, bei Doppelstrichen zwei
Striche.
Unterbrochen; Verhältnis Strich/Lücke 1 zu 2 als Leitlinie.
Strichbreite = 0,15 m.
Markierungssystem aus '= Folie, Gewebe- oder
Kunststoffträger, Farbe = gelb.
Nachtsichtbarkeit, feucht, neu = RW 3.'

Verkehrsklasse = P 7.
Markierung auf grobstrukturierter Asphaltdeckschicht.
Markierung entfernen '= Entfernung rückstandsfrei.
Abfall aufnehmen und nach Wahl des AN verwerten.
Ausführung = in Teillängen.
Abgerechnet wird die Summe der Teillängen.'
Menge: 400,000 m

**02.00.0006 Längsmarkierung Typ II herstellen Str/L 1zu2 Leitl.*Breite 0,15 m*P 7 grobstr. Betond.**
StL-Nr. 2110533232903399
Längsmarkierung Typ II einschl. evtl. Sperrflächenumrandung als vorübergehende Markierung herstellen, warten und instand setzen. Vormarkieren. Vorübergehende
Verkehrssicherungsmaßnahmen durchführen. Abgerechnet
wird der markierte Strich, bei Doppelstrichen zwei
Striche.
Unterbrochen; Verhältnis Strich/Lücke 1 zu 2 als Leitlinie.
Strichbreite = 0,15 m.
Markierungssystem aus '= Folie, Gewebe- oder
Kunststoffträger, Farbe = gelb.
Nachtsichtbarkeit, feucht, neu = RW 3.'

Verkehrsklasse = P 7.
Markierung auf grobstrukturierter Betondecke.
Markierung entfernen '= Entfernung rückstandsfrei.
Abfall aufnehmen und nach Wahl des AN verwerten.
Ausführung = in Teillängen.
Abgerechnet wird die Summe der Teillängen.'
Menge: 550,000 m

### Bereich 03 Transportable Schutzeinrichtungen

#### Abschnitt 03.00 Phase 1 - Öffnen der MÜ

**03.00.0001 Transp.Schutzeinrichtung aufbauen Arb.st./ank.Verk.*Aufhaltest. T3 Wirkungsber.maxW2**
StL-Nr. 21105605132099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Aufstellung 'unverankert.
Für Verkehrsführungsphase 1 gemäß Unterlage 16, Blatt -
Nr. 1.'
Menge: 1300,000 m

**03.00.0002 Transport. Schutzeinr. vorhalten wie Vorposition**
StL-Nr. 2110561001
Transportable Schutzeinrichtung vorhalten, warten und
instand setzen. Vorübergehende Verkehrssicherungsmaßnahmen durchführen. Die Kontrolle wird gesondert
vergütet.
Transportable Schutzeinrichtung wie in Vorposition beschrieben.
Menge: 7800,000 md

**03.00.0003 AEK f. transp. Schutzeinr. aufb.**
StL-Nr. 2110562590
Anfangs-/Endkonstruktion (AEK) für transportable
Schutzeinrichtung aufbauen und abbauen. Vorhalten, Kontrolle, Wartung und Instandsetzung werden gesondert
vergütet. Vorübergehende Verkehrssicherungsmaßnahmen
durchführen. 70 v. H. des Preises werden nach Aufbau,
der Rest nach Abbau vergütet.
AEK an OZ '= Anschluss an Transp.Schutzeinrichtung
Aufhaltestufe T 3, Wirkungsbereich max. W 2,
Pos. 04.01.0010.'
Menge: 8,000 St

*Hinweis: Std = Stück je Tag*

**03.00.0004 AEK vorhalten wie Vorposition**
StL-Nr. 2110563001
Anfangs-/Endkonstruktion (AEK) für transportable
Schutzeinrichtung vorhalten, warten und instand setzen.
Vorübergehende Verkehrssicherungsmaßnahmen durchführen.
Die Kontrolle wird gesondert vergütet.
AEK wie in Vorposition beschrieben.
Menge: 48,000 Std

#### Abschnitt 03.01 Phase 2.1 - innere Fahrbahn

**03.01.0001 Transp.Schutzeinrichtung aufbauen entg.Verkehrsstr.*Aufhaltest. T3 Wirkungsber.maxW2**
StL-Nr. 21105605332099
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Aufstellung 'unverankert.
Für Verkehrsführungsphase 2.1 gemäß Unterlage 16, Blatt
- Nr. 2.'
Menge: 2800,000 m

**03.01.0002 Transport. Schutzeinr. vorhalten wie Vorposition**
StL-Nr. 2110561001
Transportable Schutzeinrichtung vorhalten, warten und
instand setzen. Vorübergehende Verkehrssicherungsmaßnahmen durchführen. Die Kontrolle wird gesondert
vergütet.
Transportable Schutzeinrichtung wie in Vorposition beschrieben.
Menge: 114800,000 md

**03.01.0003 AEK f. transp. Schutzeinr. aufb.**
StL-Nr. 2110562590
Anfangs-/Endkonstruktion (AEK) für transportable
Schutzeinrichtung aufbauen und abbauen. Vorhalten, Kontrolle, Wartung und Instandsetzung werden gesondert
vergütet. Vorübergehende Verkehrssicherungsmaßnahmen
durchführen. 70 v. H. des Preises werden nach Aufbau,
der Rest nach Abbau vergütet.
AEK an OZ '= Anschluss an Transp.Schutzeinrichtung
Aufhaltestufe T3, Wirkungsbereich max. W 2,
Pos. 04.02.0010.'
Menge: 6,000 St

*Hinweis: Std = Stück je Tag*

**03.01.0004 AEK vorhalten wie Vorposition**
StL-Nr. 2110563001
Anfangs-/Endkonstruktion (AEK) für transportable
Schutzeinrichtung vorhalten, warten und instand setzen.
Vorübergehende Verkehrssicherungsmaßnahmen durchführen.
Die Kontrolle wird gesondert vergütet.
AEK wie in Vorposition beschrieben.
Menge: 246,000 Std

#### Abschnitt 03.02 Phase 2.2 - äußere Fahrbahn

**03.02.0001 Transp.Schutzeinrichtung aufbauen entg.Verkehrsstr.*Aufhaltest. T3 Wirkungsber.maxW2**
StL-Nr. 21105605332099
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Aufstellung 'unverankert.
Für Verkehrsführungsphase 2.2 gemäß Unterlage 16, Blatt
- Nr. 2.2.'
Menge: 2800,000 m

**03.02.0002 Transport. Schutzeinr. vorhalten wie Vorposition**
StL-Nr. 2110561001
Transportable Schutzeinrichtung vorhalten, warten und
instand setzen. Vorübergehende Verkehrssicherungsmaßnahmen durchführen. Die Kontrolle wird gesondert
vergütet.
Transportable Schutzeinrichtung wie in Vorposition beschrieben.
Menge: 89600,000 md

**03.02.0003 AEK f. transp. Schutzeinr. aufb.**
StL-Nr. 2110562590
Anfangs-/Endkonstruktion (AEK) für transportable
Schutzeinrichtung aufbauen und abbauen. Vorhalten, Kontrolle, Wartung und Instandsetzung werden gesondert
vergütet. Vorübergehende Verkehrssicherungsmaßnahmen
durchführen. 70 v. H. des Preises werden nach Aufbau,
der Rest nach Abbau vergütet.
AEK an OZ '= Anschluss an Transp.Schutzeinrichtung
Aufhaltestufe T3, Wirkungsbereich max. W 2,
Pos. 04.03.0010.'
Menge: 6,000 St

*Hinweis: Std = Stück je Tag*

**03.02.0004 AEK vorhalten wie Vorposition**
StL-Nr. 2110563001
Anfangs-/Endkonstruktion (AEK) für transportable
Schutzeinrichtung vorhalten, warten und instand setzen.
Vorübergehende Verkehrssicherungsmaßnahmen durchführen.
Die Kontrolle wird gesondert vergütet.
AEK wie in Vorposition beschrieben.
Menge: 192,000 Std

#### Abschnitt 03.03 Phase 3 - gesamte Fahrbahnbreite

**03.03.0001 Transp.Schutzeinrichtung aufbauen entg.Verkehrsstr.*Aufhaltest. T3 Wirkungsber.maxW2**
StL-Nr. 21105605332099
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Aufstellung 'unverankert.
Für Verkehrsführungsphase 3 gemäß Unterlage 16, Blatt -
Nr. 3.'
Menge: 1900,000 m

**03.03.0002 Transport. Schutzeinr. vorhalten wie Vorposition**
StL-Nr. 2110561001
Transportable Schutzeinrichtung vorhalten, warten und
instand setzen. Vorübergehende Verkehrssicherungsmaßnahmen durchführen. Die Kontrolle wird gesondert
vergütet.
Transportable Schutzeinrichtung wie in Vorposition beschrieben.
Menge: 104500,000 md

**03.03.0003 AEK f. transp. Schutzeinr. aufb.**
StL-Nr. 2110562590
Anfangs-/Endkonstruktion (AEK) für transportable
Schutzeinrichtung aufbauen und abbauen. Vorhalten, Kontrolle, Wartung und Instandsetzung werden gesondert
vergütet. Vorübergehende Verkehrssicherungsmaßnahmen
durchführen. 70 v. H. des Preises werden nach Aufbau,
der Rest nach Abbau vergütet.
AEK an OZ '= Anschluss an Transp.Schutzeinrichtung
Aufhaltestufe T3, Wirkungsbereich max. W 2,
Pos. 04.04.0010.'
Menge: 4,000 St

*Hinweis: Std = Stück je Tag*

**03.03.0004 AEK vorhalten**
StL-Nr. 2110563099
Anfangs-/Endkonstruktion (AEK) für transportable
Schutzeinrichtung vorhalten, warten und instand setzen.
Vorübergehende Verkehrssicherungsmaßnahmen durchführen.
Die Kontrolle wird gesondert vergütet.
AEK der OZ '04.01.0040.'
Menge: 220,000 Std

#### Abschnitt 03.04 Phase 4 - Schließen der MÜ

**03.04.0001 Transp.Schutzeinrichtung aufbauen Arb.st./ank.Verk.*Aufhaltest. T3 Wirkungsber.maxW2**
StL-Nr. 21105605132099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Aufstellung 'unverankert.
Für Verkehrsführungsphase 4 gemäß Unterlage 16, Blatt -
Nr. 1.'
Menge: 1300,000 m

**03.04.0002 Transport. Schutzeinr. vorhalten wie Vorposition**
StL-Nr. 2110561001
Transportable Schutzeinrichtung vorhalten, warten und
instand setzen. Vorübergehende Verkehrssicherungsmaßnahmen durchführen. Die Kontrolle wird gesondert
vergütet.
Transportable Schutzeinrichtung wie in Vorposition beschrieben.
Menge: 7800,000 md

**03.04.0003 AEK f. transp. Schutzeinr. aufb.**
StL-Nr. 2110562590
Anfangs-/Endkonstruktion (AEK) für transportable
Schutzeinrichtung aufbauen und abbauen. Vorhalten, Kontrolle, Wartung und Instandsetzung werden gesondert
vergütet. Vorübergehende Verkehrssicherungsmaßnahmen
durchführen. 70 v. H. des Preises werden nach Aufbau,
der Rest nach Abbau vergütet.
AEK an OZ '= Anschluss an Transp.Schutzeinrichtung
Aufhaltestufe T3, Wirkungsbereich max. W 2,
Pos. 04.05.0010.'
Menge: 8,000 St

*Hinweis: Std = Stück je Tag*

**03.04.0004 AEK vorhalten wie Vorposition**
StL-Nr. 2110563001
Anfangs-/Endkonstruktion (AEK) für transportable
Schutzeinrichtung vorhalten, warten und instand setzen.
Vorübergehende Verkehrssicherungsmaßnahmen durchführen.
Die Kontrolle wird gesondert vergütet.
AEK wie in Vorposition beschrieben.
Menge: 48,000 Std

*Hinweis: Vorbemerkungen für den nachfolgenden Titel:*
Vorbemerkungen für den nachfolgenden Titel:
Aufbau/ Abbau in "verkehrsarmen Zeiten".
Arbeiten in den Nachtstunden sind einzurechnen und
werden nicht gesondert vergütet.

### Bereich 04 Mobile Stauwarnanlage

#### Abschnitt 04.00 Vorbereitende Tätigkeiten

**04.00.0001 Einholen verkehrsrechtl. Anordnung für mSWA**
*** Pauschalposition
Einholen der verkehrsrechtlichen Anordnung
für die mSWA
Dies beinhaltet das Erstellen
- des Antrages auf verkehrsrechtlichen
  Anordnung (die evtl. anfallenden Gebühren
  der anordnenden Behörde sind auf
  Nachweis abzurechnen)
- eines Lage- sowie Verkehrszeichenplans
  einschl. eindeutiger Zuordnung der
  Anzeigeelemente der AQ's
  (Anzeigequerschnitt) sowie der Detektoren
  aus den MQ's (Messquerschnitt)
Menge: 1,000 Psch

**04.00.0002 Wahrnehmung von Ortsterminen**
*** Pauschalposition
Wahrnehmung von Ortsterminen
- Wahrnehmung der für die Abstimmung
  mit dem AG notwendigen Termine
Menge: 1,000 Psch

#### Abschnitt 04.01 Aufbau/Abbau mobile Stauwarnanlage

**04.01.0001 Verkehrssicherung Auf- u. Abbau sowie zum Service der mSWA**
Verkehrssicherung für den Auf- u. Abbau
sowie zum Service der mSWA
- erforderliche Verkehrssicherung in
  Anlehnung der Regelpläne RSA D III / ff (es
  gelten die jeweiligen ergänzenden
  Bestimmungen des Bundeslandes zur RSA
  in der jeweils gültigen Fassung)
Menge: 54,000 St

**04.01.0002 LED-Anzeigequerschnitt für mSWA im Seitenstreifen aufbauen**
LED-Anzeigequerschnitt für mSWA
im Seitenstreifen aufbauen
- LED-Anzeigequerschnitt der mSWA im
  Seitenstreifen gem. Vorbemerkungen
  aufbauen
- Sichere Standfläche herstellen
- Bodenklasse 3 - 5
- Unterkante LED-AQ mind. 1,50 m
- sichtbare Anzeigefläche mind. 1,7m²
- gesamte Anzeigenfläche frei
  programmierbar für Texte und Symbole
- Abstand der LED´s max. 20 mm
- Anzeigenfarbe rot / weiß
- Stromversorgung nach Wahl des AN
Menge: 9,000 St

**04.01.0003 LED-Anzeigequerschnitt für mSWA im Mittelstreifen aufbauen**
LED-Anzeigequerschnitt für mSWA
im Mittelstreifen aufbauen
- Anzeigeelement wie vor
- Fundamente zwischen der passiven
  Schutzeinrichtung einbauen und Anzeigeelement standsicher gem. Vorbemerkungen
  aufbauen.
- Bodenklasse 3 - 5
- Stromversorgung nach Wahl des AN
Menge: 9,000 St

**04.01.0004 Messquerschnitt für mSWA aufbauen**
Messquerschnitt für mSWA aufbauen
- Messquerschnitt mSWA im Seitenstreifen aufbauen
- die Erfassung der Verkehrsdaten erfolgt
  ohne Eingriff in die Fahrbahn mittels
  Detektor
- Messung erfolgt vom rechten Fahrbahnrand über alle Fahrspuren
- standsichere Aufstellvorrichtung
- Stromversorgung nach Wahl des AN
Menge: 9,000 St

**04.01.0005 Anzeigequerschnitt mSWA im Seiten- und Mittelstreifen abbauen**
Anzeigequerschnitt mSWA im Seiten-
und Mittelstreifen abbauen
- Anzeigequerschnitt im Seitenstreifen
  und im Mittelstreifen abbauen
- Oberflächen wieder in den ursprünglichen
  Zustand versetzen
Menge: 18,000 St

**04.01.0006 Messquerschnitt mSWA abbauen**
Messquerschnitt mSWA abbauen
- Messquerschnitt abbauen
Menge: 9,000 St

#### Abschnitt 04.02 Vor-&Unterhaltung mobile Stauwarner

*Hinweis: Hinweis: 1 Std = 1 Tafel * 1 Tag*

**04.02.0001 LED-Anzeige mSWA vorhalten**
LED-Anzeige mSWA vorhalten
- Vorhaltung LED-Anzeige mSWA
  pro Tag
Menge: 2430,000 Std

*Hinweis: Hinweis: 1 Std = 1 Messquerschnitt * 1 Tag*

**04.02.0002 Mess-QS mSWA vor- & unterhalten**
Messquerschnitte mSWA vor- und unterhalten
- Vorhaltung Messquerschnitte mSWA
  pro Tag
Menge: 1215,000 Std

*Hinweis: Hinweis: 1 Std = 1 Beobachterzugang * 1 Tag*

**04.02.0003 Beobachterzugang mSWA vorhalten**
Beobachterzugang für mSWA im Web-Client vorhalten
- je Kalendertag
Menge: 2430,000 Std

#### Abschnitt 04.03 Konfiguration mobile Stauwarnanlage

**04.03.0001 LED-Anzeigequerschnitte für mSWA programmieren**
*** Pauschalposition
LED-Anzeigequerschnitte für mSWA
programmieren
- Programmierung von Symbolen und
  Texten, sowie von Ge- und Verbotszeichen
  nach Vorgabe und in Abstimmung mit dem AG
Menge: 1,000 Psch

**04.03.0002 Messquerschnitte für mSWA programmieren**
*** Pauschalposition
Messquerschnitte für mSWA
programmieren
- Programmierung der Detektoren
  zur automatischen Schaltung
  der Anzeigequerschnitte
Menge: 1,000 Psch

**04.03.0003 Beobachterzugang für mSWA**
*** Pauschalposition
Beobachterzugang für mSWA
mit 2 Zugangsberechtigungen im Web-Client
(Zugang muss über jeden internetfähigen
Computer möglich sein) einrichten
- zur Funktionskontrolle und Abruf  von
  Statusinformationen aller
  Telematikelemente des Projektes
Menge: 1,000 Psch

**04.03.0004 Zulage weitere Zugangsberechtigung**
Zulage für weitere Zugangsberechtigung
im Web-Client zu Beobachterzugang der Vorposition
Menge: 1,000 St

**04.03.0005 Schaltzugang für 2 Zugangsber.**
*** Pauschalposition
Schaltzugang für mSWA mit 2 Zugangsberechtigungen
im Web-Client (Zugang muss über jeden
internetfähigen Computer möglich sein)
einrichten
- für Schaltungen von vordefinierten und
  hinterlegten Bildinhalten
- incl. Funktionskontrolle und Abruf  von
  Statusinformationen aller Telematikelemente des Projektes
Menge: 1,000 Psch

**04.03.0006 Zulage für weitere Zugangsber.**
Zulage für weitere Zugangsberechtigung
im Web-Client zu Schaltzugang der Vorposition
Menge: 1,000 St

**04.03.0007 Schaltzugang für 2 Zugangsber.**
*** Pauschalposition
Schaltzugang für mSWA mit 2 Zugangsberechtigungen
im Web-Client (Zugang muss über jeden
internetfähigen Computer möglich sein) mit
Konfigurationsmodul einrichten
- für Schaltungen von vordefinierten und
  hinterlegten Bildinhalten
- für Schaltungen von freien Texten und
  Grafiken die durch den Nutzer
  erstellt werden können
- incl. Funktionskontrolle und Abruf
  von Statusinformationen aller
  Telematikelemente des Projektes
Menge: 1,000 Psch

**04.03.0008 Zulage für weitere Zugangsber**
Zulage für weitere Zugangsberechtigung
im Web-Client zu Schaltzugang mit
Konfigurationsmodul der Vorposition
Menge: 1,000 St

**04.03.0009 Versorgung automatischer Strategien**
*** Pauschalposition
Versorgung automatischer Strategien für mSWA
nach Schaltmatrix für bis zu:
- 9 MQ und 24 AQ
Menge: 1,000 Psch

**04.03.0010 Erstellung graf. Schaltmatrix**
*** Pauschalposition
Erstellung einer grafischen Schaltmatrix
als Grundlage für die Versorgung von
automatischen Strategien für bis zu:
- 9 MQ und 24 AQ
Menge: 1,000 Psch

**04.03.0011 Zulage für die Erstellung**
Zulage für weitere Zugangsberechtigung
im Web-Client zu Beobachterzugang der Vorposition
Menge: 1,000 St

### Bereich 05 Markierungsarbeiten

#### Abschnitt 05.00 Verkehrsfreigabemarkierung

**05.00.0001 Markierungsfläche reinigen**
StL-Nr. 2113111099
Fläche für Markierung reinigen. Kehrgut aufnehmen und
nach Wahl des AN verwerten. Abgerechnet wird die zu
markierende Fläche. Bei Pfeil, Buchstabe, Ziffer, Verkehrsschild, und Piktogramm ergibt sich die Fläche aus
dem kleinsten umschließenden Rechteck.
Reinigung '= nach Wahl des AN.'
Menge: 400,000 m2

**05.00.0002 Markierungsfläche trocknen**
StL-Nr. 21131105
Fläche für Markierung schonend trocknen. Abgerechnet
wird die zu markierende Fläche. Bei Pfeil, Buchstabe,
Ziffer, Verkehrsschild und Piktogramm ergibt sich die
Fläche aus dem kleinsten umschließenden Rechteck.
Menge: 400,000 m2

**05.00.0003 Längsmarkierung Typ II herstellen durchg.Fb.begr.*Breite 0,30 m mit Vormarkierung*einkomp. Farbe*mind. P 6 a.Asphaltdecksch.**
StL-Nr. 2113130514119101
Längsmarkierung Typ II einschl. evtl. Sperrflächenumrandung als Verkehrsfreigabemarkierung herstellen. Ab-
gerechnet wird der markierte Strich, bei Doppelstrichen
zwei Striche.
Durchgehend als Fahrbahnbegrenzung.
Strichbreite = 0,30 m.
Strich mit Vormarkierung.
Markierungssystem aus einkomponentiger lösemittelarmer
Farbe (High-Solid).
Schichtdicke '= 0,60 mm.'

Verkehrsklasse mindestens P 6.
Markierung auf Asphaltdeckschicht.
Menge: 1200,000 m

**05.00.0004 Längsmarkierung Typ II herstellen Leitlinie 1 zu 2*Breite 0,15 m mit Vormarkierung*einkomp. Farbe*mind. P 6 a.Asphaltdecksch.**
StL-Nr. 2113130532119101
Längsmarkierung Typ II einschl. evtl. Sperrflächenumrandung als Verkehrsfreigabemarkierung herstellen. Ab-
gerechnet wird der markierte Strich, bei Doppelstrichen
zwei Striche.
Unterbrochen; Verhältnis Strich/Lücke 1 zu 2 als Leitlinie.
Strichbreite = 0,15 m.
Strich mit Vormarkierung.
Markierungssystem aus einkomponentiger lösemittelarmer
Farbe (High-Solid).
Schichtdicke '= 0,60 mm.'

Verkehrsklasse mindestens P 6.
Markierung auf Asphaltdeckschicht.
Menge: 200,000 m
